# Energetische Sanierung Vorderhaus und Quergebäude
Angebotsaufforderung (GAEB DA XML 3.2, DA83)
Projekt: 17728
Währung: EUR
Vergabeart: Freihändige Vergabe
Ausführungsbeginn: 13.04.2026
Ausführungsende: 29.05.2026
Auftraggeber: Covivio Quadriga 48. GmbH, c/o Covivio Immobilien GmbH, Essener Straße 66, 46047 Oberhausen
Erstellt mit: GXML Toolbox V3.3 R20230829, iTWO_64 V24.0.454, 16.02.2026

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführten Leistungen gelten, ergänzend zu den jeweiligen Leistungspositionen bei eventuellen Widersprüchen in nachstehend Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind.

Es dürfen nur solche Materialien verwendet werden, über die der Auftragnehmer das uneingeschränkte Eigentumsrecht besitzt und die vollkommen frei von Rechten Dritter sind.
Für die Ausführung der Arbeiten ist Fachpersonal in ausreichender Zahl einzusetzen. Hierbei ist darauf zu achten, dass für die Ausführung sämtlicher Arbeiten unsere Baustellenordnung in der jeweils gültigen Fassung zu beachten und dem ausführenden Fachpersonal in geeigneter Form zur Kenntnis zu bringen ist.

Der Einsatz von Subunternehmern ist lediglich in schriftlicher Absprache mit dem Auftraggeber erlaubt.

A2) KUNDENDIENST

Die Arbeiten werden in bewohnten Häusern ausgeführt. Der Auftraggeber erwartet vom Auftragnehmer tatkräftige Unterstützung bei den Bemühungen, berechtigten Mieterwünschen zu entsprechen.

A3) PREISE

Soweit und sobald Überschreitungen absehbar sind, ist hierüber der Abteilung Einkauf des AG ein schriftliches Angebot einzureichen und eine gesonderte Vereinbarung zu treffen. In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, wie beispielsweise. für den Umgang mit Asbest, PAK, und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

C1.) ALLGEMEINES

Es gelten jeweils die Normen und Regeln in der zum Vertragsschluss gültigen Fassung einschließlich der Änderungen, Berichtigungen und Beiblätter. Sofern auf technische Spezifikationen wie beispielsweise nationale Normen, mit denen europäische Normen umgesetzt werden, europäische technische Zulassungen, gemeinsame technische Spezifikationen oder internationale Normen Bezug genommen wird, werden auch stets ohne den expliziten Hinweis gleichwertige Spezifikationen in Bezug genommen.

C1.1.)
Mitgeltende Normen und Regeln

Es gelten in der Reihenfolge:

C1.1.1.)
Die Vergabe- und Vertragsordnung für Bauleistungen (VOB), aktuelle Ausgabe C

C1.1.2.)
DIN 18531 - Abdichtung von Dächern, Balkonen, Loggien und Laubengängen

C1.1.3.)
Das Regelwerk des Deutschen Dachdeckerhandwerks, inkl. Hinweisen und Merkblättern, Herausgeber: Zentralverband des Deutschen Dachdeckerhandwerks - Fachverband Dach-, Wand- u. Abdichtungstechnik e.V.

C1.1.4.)
Gebäudeenergiegesetz (GEG) in der jeweils neuesten Fassung

C1.1.5.)
DIN 4420 - Normenreihe: Arbeits- und Schutzgerüste

C1.1.6.)
Vorschriften und Regeln BG Bau Herausgeber: Berufsgenossenschaft der Bauwirtschaft

C2.) ANGABEN ZUM OBJEKT UND DER BAUSTELLE

C2.1.)
Nachbarschaft und Umgebung
Im unmittelbaren Einflussbereich der Arbeiten sind auf den beiden Giebelseiten benachbarte Bauwerke vorhanden.

C2.2.)
Art der Dächer
Dacharten: Berliner Dach und Balkone und Loggien
Neigung: ca. 0 bis 50 Grad

C2.3.)
Besondere Hinweise zur Dach-/Deckenkonstruktion
Der Zugang zu den Arbeitsbereichen erfolgt über bauseitige Gerüsttreppentürme.

C2.4.)
Objektkurzbeschreibung
Das Grundstück Berliner Straße 26 befindet sich im Ortsteil 13189 Berlin-Pankow, Zur Orientierung ist diesen Ausschreibungsunterlagen ein Lageplan (M 1:1000) beigefügt. Zufahrts-, Zuwegungs- und Materiallagermöglichkeiten sind vorhanden, können jedoch eingeschränkt sein.

C2.5.)
Projektkurzbeschreibung
Zur Ausführung im Jahr 2026 ist die eergetische Komplettsanierung und Modernisierung von Vorderhaus und Quergebäude mit Einrüstung der Fassaden, Austausch der Fenster, Türen und Tore, Außendämmung der Fassaden, Ertüchtigung der Bestandsinstallation sowie Neugestaltung der beiden Außenflächen Zwischenhof und Garten, mit einer Gesamtfläche von knapp tausend Quadratmeter.

C3.) ANGABEN ZUR AUSFÜHRUNG

C3.1.)
Gefährdungsbeurteilung
Vor Beginn der Arbeiten ist der Bauleitung und dem SiGeKo eine Gefährdungsbeurteilung vom Auftragnehmer gemäß Arbeitsschutzgesetz vorzulegen. Die Leistung ist Bestandteil des Angebots und wird nicht gesondert vergütet.

C3.2.)
Prüfung der Maßangaben
Alle Maße sind vor Ausführung am Bau zu überprüfen, sofern keine Detailzeichnungen mit verbindlichen Maßangaben vorliegen.

C3.3.)
Abbrucharbeiten
Sind mit größter Sorgfalt durchzuführen. Die Standsicherheit darf hierbei zu keiner Zeit beeinträchtigt werden. Zeigen sich trotz sorgfältigem Abbruch Risse, Setzungen etc., ist unverzüglich der Auftraggeber zu benachrichtigen. Für den weiteren Verlauf der Arbeiten sind mit dem Auftraggeber umgehend gesondert Vereinbarungen zu treffen.

C3.4.)
Putzflächen
Bei der Entfernung von Putzflächen oder Teilen von diesen sind die Putzanschlüsse zu den zu erhaltenden Bauteilen, Durchbrüchen und dergleichen, durch sauberes Beschneiden der Ränder herzustellen.

C3.5.)
Lagerung von Druckgasflaschen
Das Lagern von Druckgasflaschen in Kellerräumen, Treppenhäusern, Durchgängen und Durchfahrten ist untersagt. Bei Arbeiten mit brennbaren Gasen müssen Feuerlöscher, tragbar und nach DIN EN 3 vorhanden sein.

C3.6.)
Funkenerzeugende Arbeiten, Bohrspäne, Schleifarbeiten
Bei funkenerzeugenden Arbeiten, beispielsweise Trennarbeiten mit Trennscheiben usw., in der Nähe zu erhaltener Bauteile, sind Glasflächen, Keramikoberflächen und andere durch den Funkenflug gefährdete Oberflächen abzudecken. Späne vom Bohren und Fräsen sowie Reste von Schleifstaub sind sofort von den bearbeiteten Teilen zu entfernen. Bei Schleifarbeiten im Trockenverfahren sind Absauggeräte zu verwenden.

C3.7.)
Maßnahmen zum Schutz vor Winterschäden
Der Auftragnehmer hat die erforderlichen Maßnahmen zum Schutz vor Winterschäden zu treffen. Dazu gehört auch die gegebenenfalls erforderliche Kontrolle der Baustelle.

C3.8.)
Befestigungselemente die Flächendichtungen durchdringen
Befestigungselemente, die im Ausnahmefall Flächendichtungen durchdringen, sind mit auf das Dichtungsmaterial abgestimmten Abdichtungsstoffen (in der Regel ohne Lösungsmittel) abzudichten. Im Zweifel ist Rücksprache mit der Bauleitung erforderlich.

C3.9.)
Vorkehrungen gegen Beschädigung anderer Bauteile
Gegen Verschmutzungen und Beschädigungen anderer Bauteile sowie zur Verhinderung von  Personen-Gefährdungen sind vom Auftragnehmer der Verkehrssitte entsprechende und zumutbare Vorkehrungen zu treffen (Abdeckungen, Hinweisschilder, Absperrungen, Sicherheitsposten) .
Beschädigungen an Dampfsperr- oder Dampfbremsschichten, an luftdichten und windsperrenden Schichten sind, wenn diese Schichten zum Leistungsumfang des Auftragnehmers zählen, vor dem Abdecken mit nachfolgenden Bauteilen, dauerhaft und materialgerecht zu schließen.

C3.10.)
Verarbeitung von Schweißbahnen
Bei der Verarbeitung von Schweißbahnen sowie sonstigen Arbeiten mit offener Flamme in der Nähe von brennbaren Materialien, auch Dichtungsbahnen unter Eindeckungen, sind Feuerlöscher in Bereitschaft zu halten.

C3.11.)
Arbeitsablauf
Die erforderlichen Tages-/Leistungsabschnitte sind vor Arbeitsende gegen Wassereintritt zu sichern. Die Mehrkosten sind in der Kalkulation zu berücksichtigen und werden nicht gesondert vergütet. Der Arbeitsablauf ist so einzurichten, dass bei Arbeitsunterbrechung offene Kanten des Dach-, System- oder Abdichtungsaufbaus gegen das Eindringen von Niederschlägen geschützt sind, gegebenenfalls sind sie abzukleben und bei Weiterarbeit von den Klebstreifen wieder zu befreien. Diese Kosten sind in der Kalkulation zu berücksichtigen und werden nicht gesondert vergütet.

C3.12.)
Gefälle wasserführender Schichten
Die wasserführende Schicht muss grundsätzlich Gefälle zu den Einläufen haben. Werden vor oder bei der Ausführung diesbezügliche Probleme erkennbar, ist die Bauleitung zu informieren und mit ihr gemeinsam eine Lösung der Probleme zu suchen. Dies gilt insbesondere auch bei der Sanierung vorhandener Dachflächen.

C3.13.)
Blenden und Abdeckungen
Bei Blenden und Abdeckungen sind die Einzelgrößen von Blechtafeln in Abhängigkeit von der Dicke so zu wählen, dass Beulenbildung vermieden wird. Sollen deshalb Sicken ausgebildet werden, sind diese zuvor mit der Bauleitung abzustimmen. Anzahl und Abstände der direkten oder indirekten Befestigungspunkte für Bleche sind unter besonderer Beachtung der Windsogkräfte und der Belastung durch Eis auszuwählen.

C3.14.)
Wandanschluss- oder Überhangstreifen
Sind in Sichtmauerwerk mindestens 2 cm tief einzulassen und mit einem Dichtstoff auf Basis PU-Hybrid für den Ingenieur- und Hochbau zu verfugen, es sein denn, dass eine andere Ausführung in den Positionen ausgeschrieben ist.

C3.15.)
Gefahrstoffe
Als Gefahrstoffe nach der Gefahrstoffverordnung einzuordnende Anstrichstoffe und Lösungsmittel dürfen grundsätzlich nur in Originalgebinden auf der Baustelle verarbeitet werden. Ist eine Umfüllung nicht zu vermeiden, müssen die Behälter wie das Originalgebinde gekennzeichnet sein. Über den Verbleib von Reststoffen kann die Bauleitung einen Nachweis verlangen.

C3.16.)
Trennlage Holz-/Metallteile
Holz- oder Metallteile, die auf Beton oder Mauerwerk aufliegen, sind mit einer Lage Bitumenbahn oder gleichwertigem Material von diesem zu trennen.

C3.17.)
Bauschnittholz
Dachlatten, Schalung, Bohlen, usw. dürfen nicht über Brandwände geführt werden. Dachlatten sind zu unterbrechen und die Brandwand ist mit Metallwinkeln zu überbrücken. Hohlräume zwischen der Eindeckung und der Oberseite der Brandwand sind mindestens vollständig mit nichtbrennbaren Baustoffen auszufüllen (Vermörtelung). Kanten von sichtbar bleibenden gehobelten Hölzern im Außenbereich sind leicht zu brechen.

C3.18.)
Besondere Umstände bei Umbauarbeiten
Wenn bei Umbauarbeiten nicht den Plänen oder der Ausschreibung entsprechende Bedingungen oder Umstände auftreten oder Holzschädigungen vorgefunden werden, ist umgehend die Bauleitung zu verständigen.

C3.19.)
Wärmedämmung
Die zu dämmenden Bereiche sind vor Arbeitsbeginn mit der Bauleitung festzulegen. Die Dämmarbeiten erfolgen nach Abstimmung in mehreren Arbeitsabschnitten und Fortschritt der Dachdeckerarbeiten. Randbohlen müssen 1 cm dünner als die vorgesehene Dämmschicht sein. Dampfbremsen und Dampfsperren sind luftdicht zu verlegen. Sie dürfen nicht lediglich mit Klammern befestigt werden; sie sind zu kleben oder an den Befestigungsstellen mit Dichtband zu versehen. Auch für die Befestigung an Anschlüssen und Durchdringungen sind im Regelfall Dichtungsbänder zu verwenden. Montageschaum gilt nicht als luftdicht. Die Dämmschichten sind an allen Anschlüssen so auszuführen, dass keine Wärmebrücken entstehen. Im unmittelbaren Bereich von Dachabläufen sind die Dämmschichten um ca. 20 mm leicht abzuschrägen. Soweit lieferbar sind Dämmplatten mit Stufenfalz zu verlegen, anderenfalls erfolgt die Verlegung doppellagig mit versetzten Stößen. Dämmungen in Steildächern sind so einzubauen, dass ein Abgleiten verhindert wird. Das gilt auch bei der Verwendung von Dämmplatten und Dämmkeilen. Kartuschenschaum zum Ausschäumen von Fehlstellen, Fugen usw. muss als Wärmedämmung zugelassen und vom Hersteller freigegeben sein.

C3.20.)
Holzschutz
Bei tragenden und/oder aussteifenden Bauteilen der Gefährdungsklasse 0 nach DIN 68800-3 sowie allen sonstigen Bauteilen, insbesondere in ständig oder zeitweise von Menschen genutzten Räumen, sind keine vorbeugenden chemischen Holzschutzmittel anzuwenden. Balkenköpfe und andere Bauteile aus Holz, die in Mauerwerk einbinden, sind mit einem chemischen Holzschutz nach DIN 68800-3 zu versehen. Die Verträglichkeit zu vorhandenen Schutzmitteln beziehungsweise verbleibenden Anstrichen ist zu prüfen.

C3.21.)
Metalle
Alle Metallteile müssen korrosionsgeschützt sein; das gilt auch und besonders für verdeckte Teile, Formstücke und Verbindungs- und Befestigungsmittel. Freie Kanten von Blechen ab 1 mm Dicke sind zu entgraten.

C3.21.1.)
Titanzink:
Ausführung in der Oberflächenqualität walzblank, es sei denn in den Positionen ist eine andere Oberflächenqualität angegeben. Mindestdicke Titanzink 0,7 mm.

C3.21.2.)
Walzblei:
Alle sichtbaren Walzbleiflächen sind mit Patinieröl gemäß der Richtlinie Blei im Bauwesen zu behandeln. Die Mindestdicke für Walzblei beträgt 1,25 mm, es sei denn in den Positionen ist eine andere Dicke ausgeschrieben.

C3.21.3.)
Aluminium:
Werkstoff AlMg 1 eloxierfähig nach DIN 17611, es sei denn in den Positionen ist eine andere Werkstoffqualität beschrieben und angegeben. Mindestdicke Aluminium 0,7 mm, es sei denn in den Positionen ist eine andere Dicke ausgeschrieben.

C4.) ANGABEN ZU STOFFEN UND BAUTEILEN

C4.1.)
Befestigungsmittel
Für Befestigungsmittel und Kleineisenteile ist mindestens feuerverzinktes Material zu verwenden. Nägel zur Befestigung von Latten, Brettern, Bohlen oder Platten müssen mindestens zweieinhalbmal so lang sein wie die zu befestigenden Bauteile dick sind.

C4.2.)
Kunststoffe
Alle verwendeten Kunststoffe müssen alterungs- und lichtbeständig sowie mindestens schwer entflammbar sein. Ihre Widerstandsfähigkeit gegen chemische und atmosphärische Einflüsse, gegen Wärme und Kälte, und ihr elastisches Verhalten müssen dem Verwen-dungszweck dauerhaft entsprechen.

C4.3.)
Brandschutztechnische Anforderungen
Bei brandschutztechnischen Anforderungen sind die amtlichen Nachweise (Prüfzeugnisse oder Prüfbescheide oder allgemeine bauaufsichtliche Zulassungen) der Bauleitung zu übergeben.

C4.4.)
Nicht genormte Stoffe und Bauteile
Bei nicht genormten Stoffen und Bauteilen sind, soweit erforderlich, die bauaufsichtlichen Zulassungen der Bauleitung zu übergeben.

C4.5.)
Klebstoffe
Klebstoffe müssen so beschaffen sein, dass durch sie eine feste und dauerhafte Verbindung erreicht wird. Sie dürfen die zu klebenden Materialien nicht negativ beeinflussen und nach der Verarbeitung keine Belästigung durch Geruch hervorrufen.

C5.) ANGABEN ZUR ABRECHNUNG

C5.1.)
Baustelleneinrichtungsgebühren
Gebühren im Zusammenhang mit der Baustelleneinrichtung sind in die Einheitspreise einzukalkulieren und werden nicht gesondert vergütet.

C5.2.)
Auffangnetze
Auffangnetze nach § 12 BGV C22, die nur dem Schutz der Mitarbeiter des Auftragnehmers dienen, zählen zu den Nebenleistungen nach Abschnitt 4.1.4 DIN 18299.

C6.) SONSTIGES

C6.1.)
Mitarbeiter Auftragnehmer
Der Auftragnehmer hat dafür Sorge zu tragen, dass während der Ausführung seiner Leistungen immer mindestens ein fließend deutsch sprechender Mitarbeiter seiner Firma auf der Baustelle anwesend ist.

C6.2.)
Ausführungsunterlagen auf der Baustelle
Zu den auf der Baustelle vorzuhaltenden Ausführungsunterlagen zählt neben den Ausführungszeichnungen auch eine Ausfertigung dieser Leistungsbeschreibung und Verarbeitungsvorschriften, Verlege- und Montageanweisungen der in den Bietertextergänzungen eingetragenen Fabrikate, Hersteller und Produkte.

C6.3.)
Wartungs- und Pflegehinweise beziehungsweise -anleitungen sämtlicher eingebauten Bauteile.
Die Zuordnung muss anhand der Leistungspositionen klar nachvollziehbar sein. Die schriftliche Ausfertigung klar strukturiert in einem Ordner. Die Unterlagen sind spätestens mit der Schlussrechnung vorzulegen.

=========================================================
ENDE DER ZUSÄTZLICHEN TECHNISCHEN VERTRAGSBEDINGUNGEN

## 07 Dachabdichtungs- und Klempnerarbeiten
Datum: 16.02.2026

### Bereich 1 BALKONE UND LOGGIEN

*Hinweis*
Ansicht Balkone und Loggien Vorderhaus:

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
*Hinweis*
Ansicht Balkone Quergebäude:

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
#### Abschnitt 1.1 Rückbauarbeiten

**1.1.10 Rückbau und Entsorgung Brüstungsabdeckungen**
*** Bedarfsposition ohne GB
Vorhandene Brüstungsabdeckungen aus Zink- und Aluminiumblech,
Abwicklung ca. 250-300 mm, inklusive
Verbindungs- und Befestigungsmaterialien
rückbauen, nach unten transportieren,
in Container oder Fahrzeug laden
und einschließlich
Transport- und
Entsorgungskosten fachgerecht
entsorgen.
Menge: 54,000 m

**1.1.20 Rückbau und Entsorgung Balkonentwässerungsaltleitungen VSt**
Vorhandene Fallrohrleitungen der Balkon- und Loggienentwässerungen mit Nenndurchmesser
DN 50 und DN 70 bestehend aus
feuerverzinktem Stahl,
einschließlich Bögen, Formstücken,
Befestigungsschellen, Verbindungsmaterialien und
Anschlussteilen demontieren, nach unten
transportieren, in Container oder Fahrzeug
laden und
einschließlich Transport- und
Entsorgungskosten fachgerecht
entsorgen.
Menge: 60,000 m

**1.1.30 Rückbau und Entsorgung Balkonaltabläufe DN50**
In der Betondecke vorhandene Bestandsabläufe DN 50
komplett einschließlich sämtlicher
Anbau- und Anschlussteile
ausbauen, nach unten transportieren,
in Container oder Fahrzeug laden und
einschließlich Transport- und
Entsorgungskosten fachgerecht
entsorgen.
Menge: 16,000 Stk

#### Abschnitt 1.2 Untergrundvorbereitung

**1.2.10 Verschluss Altablauföffnungen mit schwindkompensiertem Mörtel**
Verschluss der Bestandsöffnungen in der Balkondecke nach Ausbau der alten Altabläufe,
mit schwindkompensiertem,
zementärerm,
standfestem und schnell
abbindendem Reparaturmörtel.
- Altöffnungsdurchmesser ca. 80-180 mm,
- Balkondeckenstärke ca. 200 mm

Schwindkompensierten Verschlussmörtel
liefern und gemäß
Verarbeitungsanleitung des Herstellers
fachgerecht einbauen und Öffnungen
oberflächenbündig verschließen.

Angebotenes Fabrikat: '...............................................................'

Abgerechnet wird pro Stück fix und fertig
verschlossener Öffnung.
Menge: 16,000 Stk

**1.2.20 Vorbereitung und Grundierung Bestandsuntergrund**
Bestandsuntergrund der Balkone und Loggien bestehend aus alten Flüssigkunststoffabdichtungen
verschiedener Produkthersteller und
Einbaujahre, prüfen und vollflächig für
das neue Abdichtungssystem vorbereiten.

Ungeeignete, nicht tragfähige oder abgängige Altuntergründe gegebenenfalls soweit erforderlich
mechanisch abtragen und Oberfläche
gemäß Hersteller-Verarbeitungsanweisung
systemgerecht mit
Grundierung mit entsprechendem
Roller gleichmäßig
vorgrundieren.

Verbrauch mindestens ca. 0,5 kg/m²
Angebotenes Fabrikat: '...............................................................'

Der Einbau ist gemäß den Herstellerrichtlinien und den jeweiligen technischen Informationen
auszuführen.
Menge: 36,000 qm

**1.2.30 Ausgleich und Egalisierung Bestandsuntergrund**
Egalisierung und Ausgleich von Unebenheiten, Lunkern und kleinen Ausbrüchen
bis ca. 30 mm auf waagerechten und
gegebenenfalls senkrechten
Flächen, eine zweikomponentige
Grundierung mit
einer Quarzsandmischung nach
vorgegebenem
Verhältnis
gemischt und auf den gemäß Vorpositionen
vorbehandelten und
grundierten
Untergrund aufgetragen.

Je nach Herstellersystem können Materialmengen
und -verhältnisse variieren.
Angebotenes Fabrikat: '...............................................................'

Verbrauch gemäß Herstellerangaben
je mm Schichtstärke mindestens
ca. 0,5-1,5 kg/m².
Menge: 36,000 qm

**1.2.40 Gefälleausbildung mit Systemspachtelmasse**
Punktefälleherstellung auf dem Bestandsuntergrund mittels Gefällespachtelmasse als Systemkonponente.

Planmäßiges Mindestgefälle 1 %.

Systemspachtelmasse liefern und nach Herstellerangaben
fachgerecht einbauen.

- Harzbasis PMMA
- Verbrauch je mm Schichtstärke mindestens 2,1 kg/m²
- Gefälle mindestens 1 %

Angebotenes Fabrikat: '..................................................................'
Menge: 36,000 qm

#### Abschnitt 1.3 Flüssigkunststoffabdichtung

**1.3.10 Flüssigkunststoffflächenabdichtung 2K PMMA**
Flüssigabdichtung der Balkon- und Loggienflächen mit zweikomponentigem Abdichtungsharz inklusive Vlies in einlagiger, homogener Ausführung.
Die Aushärtung der Abdichtung ist
temperaturabhängig und erfolgt mit entsprechendem Katalysatorpulver.

- Zweck: Abdichtung auf Balkonen und Loggien
- Vorleistung: Systemspachtelmasse und Grundierung
- Folgeleistung: Systemgemäße Beschichtung und Versiegelung
- Basis: zweikomponentiges Methylmethacrylatharz
- Vliesdichte: mindestens 165g/m2
- Überlappung: mindestens 50 mm
- Verbrauch: mindestens ca. 2,5 kg/m2
- Dicke: mindestens 2 mm
- Einbau: Balkone und Loggien
- Eigenschaften: naht- und fugenlos, temperaturflexibel, wasserdicht, perforationsbeständig, alkalibeständig, rissüberbrückend, elastisch, durchwurzelungsfest
- Harte Bedachung im Sinne der deutschen Landesbauordnungen
- Baustoffklasse: B2/E nach DIN 4102 und EN 13501
- Farbton: anthrazit
- Ohne zusätzliche Maßnahmen UV-stabil

Einschließlich Grundierung als Haftvermittler für den Bestandsuntergrund.

Ausführung nach den gültigen Verarbeitungsrichtlinien des Herstellers beziehungsweise den jeweiligen
technischen Informationen, einschließlich
Lieferung aller Materialien.

Beispielfabrikat:
KEMPEROL AC Speed Abdichtung

Angebotenes Fabrikat: '................................................................'

Die Mischung von Fabrikaten beziehungsweise
Typen ist nicht zugelassen.
Menge: 36,000 qm

**1.3.20 Flüssigkunststoffwandanschluss Wärmedämmfassade**
Wandanschlussausbildung der Balkone und Loggien an aufgehende Wärmedämmfassade, inklusive Grundierungsarbeiten wie folgt beschrieben
liefern und fachgerecht herstellen:

Wärmedämmung aus extrudiertem Polystyrol (XPS),
Anwendungsgebiet DAA-dh,
WLS 035,
Plattendicke 120 mm,
Plattenhöhe ca. 150 mm,
liefern und im unteren Gebäudewandanschlussbereich einbauen und fachgerecht gemäß
Herstellerangaben mechanisch befestigen.

Z-Kantblechprofil aus Aluminium- oder Zink,
Blechdicke mindestens 0,7 mm,
Zuschnitt ca. 200-250 mm,
zwei Kantungen, oberseitig auf
vorbeschriebener Wärmedämmung als
Übergang zum aufgehenden Außenmauerwerk
und zur Fixierung der Fußpunktdämmung
einbauen und mit geeigneten Befestigungsmaterial
im Außenwandmauerwerk aus
Vollziegeln befestigen.

Zwischen Wärmedämmung und Z-Profilblech ist
ein Dichtband einzulegen und mit einzukalkulieren.

Flüssigkunststoffabdichtung im senkrechten
Bereich, auf vorgenannter
XPS-Wärmedämmung
ca. 150 mm bis OK Wärmedämmplatte
hochführen.

Anschlussbreite auf dem Z-Profil mindestens 50 mm.

Einschließlich sämtlicher Grundierungsarbeiten
laut Herstellerempfehlung.

Der Einbau einer geeigneten Trennlage oder
gegebenenfalls erforderlichen Trägerlage ist
einzukalkulieren.

Die Abrechnung erfolgt auf Längenmaß.
Menge: 21,000 m

**1.3.30 Flüssigkunststoffwandanschluss Brüstungsinnenseite**
Flüssigkunststoffanschluss wie vor beschrieben, jedoch im Bereich der ungedämmten
Brüstungsinnenseiten, ohne Kantblech-
und Wärmedämmungseinbau.
Menge: 54,000 m

**1.3.40 Flüssigkunststoffanschluss Balkontür**
Balkontüranschluss an Sockelelement aus PVC, Anschlusshöhe 50 mm, mit vliesverstärkter Flächenabdichtung
einfassen und an die Fläche anarbeiten.

Anschlussausbildung an aufgehendes Sockelprofil des
Elements inklusive Grundierungsarbeiten gemäß Herstelleempfehlung.

Untergrund im Anschlussbereich gründlich reinigen und systemzugehörige Grundierung für den
Kunststoffuntergrund
mittels Rolle oder Pinsel gemäß Verlegeanleitung
auftragen.

- Anschlussbreite auf dem Türprofil mindestens  50 mm.
- Anschlusseinzellängen im Türbereich bis ca. 1100 mm.

Abgerechnet wird das Längenmaß fix und
fertig hergestelltem Balkontüranschluss.
Menge: 16,000 m

**1.3.50 Zulage Einfassung Balkondirektablauf DN50**
Zulage für die Einfassung der Direktabläufe
mit Nenngröße
DN 50, inklusive Vorgrundierung
laut Herstellerempfehlung,
mit der mit systemeigenem
Spezialvlies verstärkten
Flüssigkunststoffflächenabdichtung
der Vorposition einfassen
und fachgerecht an die Fläche
anarbeiten.
Menge: 16,000 Stk

**1.3.60 Zulage Flüssigkunststoffeckausbildung**
Zulage zu vorbeschriebenem Flüssigkunststoffanschluss, für
die fachgerechte Ausbildung
der Eckbereiche.
Menge: 56,000 Stk

**1.3.70 Beschichtung und Versiegelung**
Liefern und aufbringen einer systemkonformen Nutzschicht auf vorbeschriebener Abdichtung
bestehend aus Beschichtung,
Füllstoff und Versiegelung.

Beschichtung und Füllstoff nach Herstellerangabe
vollflächig
aufziehen und die noch frische
Beschichtung mit einer
Stachelwalze entlüften.

Anschließend in die noch nasse Fläche
einen feuergetrockneten Quarzsand
der Körnung 0,7-1,2 mm im
Überschuss einstreuen
und nach Aushärtung eine
systemeigene Versiegelung
fachgerecht nach
Herstellervorschrift auftragen.

Die Ausführung erfolgt streng nach den technischen
Richtlinien des Materialherstellers.

Verbrauch:
- Beschichtung und Füllstoff mindestens ca. 4,0 kg/m².
- Naturquarzeinstreuung mindestens ca. 4,0 kg/m².
- Versiegelung mindestens ca. 0,75 kg/m²

Beispielfabrikat:
KEMPERDUR AC

Angebotenes Fabrikat: '................................................................'
Menge: 36,000 qm

#### Abschnitt 1.4 Entwässerung

**1.4.10 Kernbohrung bis DN150**
Kernbohrungen bis DN 150 als Nassbohrung,
senkrecht und waagerecht,
für DN 50 und DN 70 Balkonablaufeinbau herstellen.

Anfallender Schutt ist aufzunehmen,
nach unten zu
transportieren, in Container oder Fahrzeug
zu laden und
einschließlich Transport- und
Entsorgungskosten fachgerecht
zu entsorgen.

Der genaue Bohrdurchmesser ist auf die gewählten Ablaufeinrichtungen und Einbautöpfe
abzustimmen
und erfolgt nach Herstellervorschrift.
Menge: 16,000 Stk

**1.4.20 Balkondirektablauf mit Ringsieb VSt DN50**
Balkondirektablauf aus feuerverzinktem Stahl, nach
DIN EN 1253,
Auslauf senkrecht oder waagerecht,
mit Stützrand für
Flüssigkunststoffabdichtungen von 2-3 mm Stärke,
mit Ringsieb aus Edelstahl,
Nenngröße DN 50,
liefern und fachgerecht gemäß.
Herstellerangaben in vorbeschriebene
Kernbohrung
einbauen.

Beispielfabrikat:
LORO Balkondirektablauf, Serie GF

Angebotenes Fabrikat: '...............................................................'
Menge: 12,000 Stk

**1.4.30 Balkoneinzelablauf mit Endsieb VSt DN50**
Balkonablauf wie vor beschrieben, jedoch mit Endsieb aus Edelstahl für obere Balkone.
Menge: 4,000 Stk

**1.4.40 Regenfallrohr VSt DN50**
Abflussrohr für Balkon- und Loggienentwässerung, aus feuerverzinktem Stahl nach DIN EN 1123,
mit Zweikammern-Steckmuffenverbindung,
formstabil, bruchfest, rückstausicher,
Nenndurchmesser DN 50,
Baustoffklasse A1,
liefern und einschließlich
Verbindungs- und
Befestigungsmaterial fachgerecht einbauen.

Entsprechend geeignete und ausreichend lange Befestigungsmittel zur Montage durch
die 160 mm dicke Fassadendämmung sind mit in
diese Position einzukalkulieren.

Die Rohrwege und Leitungsführungen
sind vor Ausführung final mit der
Bauleitung abzustimmen.

Beispielfabrikat:
LORO-X Rohr

Angebotenes Fabrikat: '....................................................'
Menge: 52,000 m

**1.4.50 Regenfallrohr VSt DN70**
*** Bedarfsposition ohne GB
Regenfallrohr wie vor beschrieben, jedoch Nenndurchmesser DN 70.
Menge: 1,000 m

**1.4.60 Rohrbögen VSt DN50**
Rohrbogen aus feuerverzinktem Stahl nach DIN EN 1123,
bis 87 Grad, Nenndurchmesser DN 50,
mit Zwei-Kammern-Steckmuffenverbindung,
Baustoffklasse A1, formstabil,
bruchfest,
rückstausicher,
liefern und fachgerecht
montieren.
Menge: 34,000 Stk

**1.4.70 Rohrbögen VSt DN70**
*** Bedarfsposition ohne GB
Rohrbögen wie vor beschrieben, jedoch Nenndurchmesser  DN 70.
Menge: 1,000 Stk

**1.4.80 Zulage Dichtungs- und Befestigungsmaterial**
*** Pauschalposition
Zulage zu vorbeschriebenen Positionen
für Dichtungs- und Befestigungsmaterial
wie Rohrschellen, Gleitmittel, etc.
Menge: 1,000 psch

#### Abschnitt 1.5 Brüstungsabdeckung

**1.5.10 Baufurniersperrholzplatte Brüstungsoberseite BFU-3G 25mm**
Brüstungsoberseite mit Baufurniersperrholzplatten,
Dicke mindestens 25 mm, zur
Aufnahme der nachfolgend beschriebenen
Brüstungsabdeckung, einschließlich Zuschnitt- und Anpassarbeiten schalen.
Die Befestigung erfolgt konstruktiv im
Brüstungsmauerwerk mit entsprechend geeigneten Befestigungsmitteln.

Zuschnitt ca. 250-300 mm

Dübeldurchmesser mindestens 8 mm,
Zulassung Deutsches Institut für Bautechnik
ETA-Zulassung

Die Holzwerkstoffplatten sind nach der
Montage und vor dem aufbringen der
neuen Abdeckung mit geeigneter
Abdeckungsbahn
vor der Witterung
zu schützen!
Menge: 18,000 qm

**1.5.20 Brüstungsabdeckung Aluminium 1,5mm**
Brüstungsabdeckung aus Aluminium,

- Blendenhöhe: ca. 80 mm
- Gesamtabwicklung: ca. 280-300 mm
- Kantungen: 4
- Materialstärke: 1,5 mm
- Oberfläche: Standard blank

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
einschließlich Zubehör und Befestigungsmaterial liefern und nach Herstellervorschrift
fachgerecht, mit 3° Neigung zur
Innenseite einbauen.

Lieferung und Montage inklusive Rillenprofilhalter der gleichzeitig als Stoßverbinder
eingesetzt wird.

Halterabstand gemäß Herstellervorgabe, mit stirnseitiger
Zusatzsicherung am unteren
Ende der Abdeckung.

Die Halter sind mit eingezogener Gummilippe zu
montieren, die einen Kontakt
zwischen dem Halter un der
Abdeckung verhindert.

Zur Gefällegebung sind unter jedem Halter zwei
Gefällekeile einzubauen.
Der Gefällekeil ist als Systemteil vom
Hersteller der
Abdeckung mitzuliefern.

Angebotenes Fabrikat: '.....................................................'

Die Abrechnung erfolgt auf Längenmaß.
Menge: 54,000 m

**1.5.30 10mm Mehr- oder Minderabwicklung**
*** Bedarfsposition ohne GB
Mehr-/Minderkosten je 10 mm/m Zuschnittänderung.
Menge: 25,000 m

**1.5.40 Zulage Aufkantungen**
Zulage zu vorbeschriebener Brüstungsabdeckung
für die Lieferung
und Montage vorgefertigter Aufkantungen
zur Herstellung der
Gebäudeanschlüsse.
Menge: 24,000 Stk

**1.5.50 Zulage Eckausbildung**
Zulage zu vorbeschriebener Abdeckung für Lieferung und Montage werkseitig
vorgefertigter Ecken, rechtwinklig
Menge: 17,000 Stk

**1.5.60 Zulage Farbbeschichtung RAL 9010**
Zulage zu vorbeschriebener Abdeckung für die Farbbeschichtung im
Farbton Reinweiß RAL 9010.
Menge: 54,000 m

### Bereich 2 HAUPTDÄCHER

*Hinweis*
Hofansicht Hauptdachfläche Vorderhaus:

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
Ansicht Hauptdachfläche Quergebäude:

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
#### Abschnitt 2.1 Rückbauarbeiten

**2.1.10 Rückbau und Entsorgung Traufgesimsabdeckung Zink**
*** Bedarfsposition ohne GB
Vorhandene Traufgesimsabdeckung aus legiertem Zink, direkt befestigt, Abwicklung ca. 300 mm,
einschließlich sämtlicher Verbindungs- und Befestigungsmaterialien
rückbauen, nach unten
transportieren, in Container oder
Fahrzeug laden und inklusive Transport- und
Entsorgungskosten
fachgerecht entsorgen.
Menge: 60,000 m

**2.1.20 Rückbau und Entsorgung Giebelwandabdeckung Zink**
*** Bedarfsposition ohne GB
Vorhandene Blechverwahrung der südlichen, aufgehenden Giebelwände bestehend aus mehrfach gekantetem
Zinkblech,
Abwicklung ca. 300-350 mm, einschließlich
Verbindungs- und Befestigungsmaterialien
demontieren, nach unten transportieren,
in Container oder Fahrzeug laden
und inklusive Transport- und
Entsorgungskosten fachgerecht
entsorgen.
Menge: 30,000 m

**2.1.30 Rückbau und Entsorgung Bestandsdachausstieg mit Zinkabdeckung**
Vorhandene Dachausstiege bestehend aus ca. 10/10 cm Kantholzrahmen und Kantholzdeckel mit Blechabdeckung aus Titanzink, Abmessungen je ca. 0,90 x 0,90 m,
einschließlich Verbindungs- und Befestigungsmaterial rückbauen, vom Dach
transportieren, in Container oder
Fahrzeug laden und einschließlich Transport- und Entsorgungskosten fachgerecht
einer stofflichen
Verwertung zuführen.

Die Abrechnung erfolgt auf Stück.
Menge: 2,000 Stck

#### Abschnitt 2.2 Dachabdichtungsarbeiten

**2.2.10 Kaltdachausstieg 600x900mm**
Dachausstiegskuppel im flach geneigten Dachbereich bestehend aus folgenden Bauteilen

GFK Aufsetzkranz:

- Nenngröße 60 x 90 cm
- GFK Sandwichkonstruktion
- Scharniere vormontiert
- Wassernase zum zus. Schutz vor eindringendem Wasser
- Schlagregenschürze zum Schutz des Dachbahnanschlusses
- Material GFK
- Baustoffklasse E nach DIN EN 13501
- Farbe: RAL 9010 Reinweiß
- Uup-Wert: 1,0 W/m² K
- Höhe: 30 cm

Lichtkuppeloberteil:

- Nenngröße 60 x 90 cm
- 2-schalige opale Kunststoffverglasung
- 2-teilige, thermisch getrennte, PVC-Rahmenkonstruktion
- stufenloser Übergang von Verglasung und PVC-Rahmen
- fest verriegelt; Öffner oder Fenstergriff leicht nachrüstbar
- Einhaltung der DIN 18234 ohne Zusatzaufwendungen möglich
- Ur-Wert: 2,3 W/m² K
- Lichtdurchgang: 77 %
- Gesamtenergiedurchgang: 88 %
- Schalldämmwert: 22 (-0; -3) dB nach DIN EN ISO 10140-2
- Driven Rain Index DRI min. 14,7 m²/s
- Baustoffklasse E nach DIN EN 13501
- Rahmenfarbe: RAL 9010 Reinweiß

Dachausstiegsbeschlag:

- bei Öffnung durch zwei Gasfedern arretiert
- Öffnungswinkel: je nach Nenngröße bis 80°
- Griff zum öffnen und Schließen
- Montiert im Aufsetzkranz und der Lichtkuppel

komplett liefern und nach
Herstellereinbauanleitung,
im flach geneigten Bitumendachbereich,
auf Position des vorhandenen Ausstiegs, einschließlich erforderlicher Vergrößerung und Anpassung
der bestehenden, ca. 900 x 900 mm
großen Öffnung, fachgerecht inklusive
Verbindungs- und
Befestigungsmittel einbauen.

Die umseitige Eindichtung mit Flüssigkunststoff wird in Folgepositionen separat vergütet.
Beispielfabrikat:
Lichtkuppel essertop®, 2-schalige, opale Kunststoffverglasung
GFK Aufsetzkranz essertop®
Manueller Dachausstiegsbeschlag mit Gasfedern

Angebotenes Fabrikat: '.............................................................'
Menge: 2,000 Stk

**2.2.20 Flüssigkunststoffeindichtung Kaltdachausstieg 600x900mm**
Umlaufende Anschlussausbildung an vorbeschriebenen Kaltdachausstieg mit
Einkomponenten-Flüssigkunststoff. Anschlusshöhe
mindestens 150 mm, wie folgt herstellen:

- Untergrund ggf. aufrauen, trocknen und säubern. Grundierung gemäß Grundierungsempfehlung des Herstellers aufbringen
- Ränder sowie Abgrenzungen der Flüssigkunststoffeindichtung mit Gewebeklebeband abkleben.
- Flüssigkunststoffabdichtung bis zur planmäßigen Höhe und ca. 20 cm auf die Abdichtung der Dachfläche auftragen, Verbrauch mindestens ca. 2,3 kg/m².
- Die Zuschnitte aus Polyestervlies für die Ecken und die Seitenflächen mit 5 cm Überdeckung vollflächig und hohlraumfrei einbetten. Die Überdeckungen sind an den Kontaktflächen zueinander mit Flüssigkunststoff zu belegen.
- Flüssigkunststoff auf das Vlies wie vor beschrieben auftragen, Verbrauch mindestens ca. 1,2 kg/m², Trockenschichtdicke insgesamt 2,5 mm.
- Gewebeklebeband vor dem Aushärten abziehen.

Die Abrechnung erfolgt je Stück in fix und fertiger Arbeit.
Menge: 2,000 Stk

**2.2.30 Nachbefestigung Wandanschlussklemmprofile**
Nachbefestigen der bestehenden und teilweise abgängigen Wandanschlüsse an aufgehendes Mauerwerk von
Kaminen und Gebäudeabschlusswänden
im flach geneigten Bitumen-Schrägdachbereich.

Vorhandene bituminöse Wandanschlüsse auf
Beschädigungen und lose, abgängige
oder fehlende Bauteile prüfen. Vorhandene
Befestigungen bestehend aus
Schraubdübelkombinationen ausbauen
und fachgerecht entsorgen.

Neue Befestigungsmittel wie folgt
beschrieben liefern und die Bestandsprofile wieder
dauerhaft und lagesicher befestigen.

Technische Daten Schraubdübelkombinationen:
- Material Schraube: Edelstahl A4, rostfrei
- Schraubendurchmesser: mindestens 6 mm
- Schraubenkopf: Sechskant
- Dübeldurchmesser: 8 mm
- DiBt-Zulassung

Technische Daten Dichtscheibe:
- Material Scheibe: Edelstahl A2, rostfrei
- Scheibendurchmesser: 22 mm
- Lochdurchmesser Scheibe: 7 mm
- Elastomerdichtung aufvulkanisiert
- Dicke Elastomerdichtung: mindestens 3 mm
- Lochdurchmesser Elastomerdichtung: 5,5 mm

Die Abrechnung erfolgt auf Längenmaß.
Menge: 35,000 m

**2.2.40 Erneuerung Dichtstofffugen Wandanschlussklemmprofile**
Vorhandene Dichtstofffugen im Bereich der Wandanschlussschienen im flach geneigten Bitumendachbereich vollständig ausräumen. Altmaterial aufnehmen, auf geeignetes Fahrzeug oder in Container laden und einschließlich Transport- und Entsorgungskosten fachgerecht entsorgen.

Neuen Fugendichtstoff liefern und Dichtstofffase zwischen Abkantung Klemmprofil und Bauwerksfläche mit
Dichtstoff auf Basis PU-Hybrid für
den Ingenieur- und Hochbau, bis Oberkante Abkantung Klemmprofil.
Es ist eine Fugenbreite zwischen 10 und 35 mm einzuhalten und ein Breiten-Dicken-Verhältnis von 2:1.

Verarbeitung:
Bei entsprechender Untergrundvorbereitung mit für den jeweiligen Untergrund geeigneten Primer und dem Einbringen einer dicht anliegenden geschlossenzelligen PE Rundschnur wird der Fugendichtstoff in die
vorbereitete Fuge mit einer geeigneten Pistole eingebracht. Es ist darauf zu achten, dass der Dichtstoff Blasen- und Hohlraumfrei eingebracht wird und
vollflächigen Kontakt zu den Fugenflanken aufweist.

Anschließend wird die Fugenoberfläche mit einem geeigneten Glättwerkzeug oder Spachtel
abgezogen, wobei der Dichtstoff an die Haftflächen und an das Hinterfüllmaterial angedrückt werden muss. Zusätzlich ist die Oberfläche mit einem vom
Hersteller des Dichtstoffs freigegebenen
Abglättmittel zu glätten.

Technische Daten Dichtstoff:
- Chemische Basis:
  1-komponentiges Silan-Terminiertes Polymer auf Basis PU-Hybrid-Technologie, feuchtigkeitshärtend

Angebotenes Fabrikat: '...................................................................'

Alle ergänzenden Materialien zum Dichtstoff
wie Hinterfüllmaterial, Primer, Abglättmittel sind vom Dichtstoffhersteller zu liefern.

Die Verarbeitung erfolgt nach den
Verarbeitungshinweisen des Herstellers.
Die angebotenen
Produkte müssen die zuvor beschriebenen Mindestanforderungen erfüllen.
Menge: 35,000 m

**2.2.50 Regenerationslage PYE PV 200 S5 punkt- und streifenweise befestigt**
*** Bedarfsposition ohne GB
Elastomerbitumen-Schweißbahn als Instandsetzungslage nach DIN EN 13707, auf vorhandener Bitumeabdichtung, mit hochreißfester Trägereinlage und
thermisch schnell aktivierbaren Spezialbitumenstreifen
an der Bahnenunterseite zur Ausbildung einer
funktionalen Dampfdruckausgleichsschicht.

Leistungs- und Funktionsanforderungen:
- Anwendungskurzzeichen DIN SPEC 20000-201 DO/E1 PYE PV 200 S5
- Dicke ca. 5,2 mm
- oberseitig: beschiefert
- unterseitig: folienkaschiert, THERM-Streifen
- Dampfdruckausgleichsschicht
- Trägereinlage: Polyestervlies 250g/m²
- Kaltbiegeverhalten nach DIN EN 1109: <= -30 °C
- Wärmestandfestigkeit nach DIN EN 1110: >= +105 °C
- Verhalten bei Brand von außen, im System geprüft nach DIN CEN/TS 1187 und eingestuft in BROOF(t1)
- Mindestgefälle des Untergrundes >=2%

liefern und fachgerecht, punkt- und streifenweise, gemäß Herstellervorgaben auf den Untergrund
fachgerecht verschweißen.
Längsnaht- mindestens 8 cm und
Kopfstoßüberdeckung mind. 10 cm breit,
unter Verwendung
einer Andrückrolle fachgerecht
thermisch verschweißen.
Ein 45°-Eckschnitt ist an der mittleren
Lage im Bereich
des T-Stoßes auszuführen.
Stöße versetzt anordnen.
Beispielfabrikat:
BauderTHERM SL 500

Angebotenes Fabrikat: '....................................................'
Menge: 280,000 qm

#### Abschnitt 2.3 Klempnerarbeiten

**2.3.10 Kopfpunktverwahrung Fassadendämmung Zwischenhofseiten Zn 0,7mm**
Verwahrung des oberen Ab- und Anschlusses der neuen Fassadendämmung an die glatte Unterseite
des auskragenden Traufgesims im Bereich der Zwischenhoffassaden, mit Kantblech aus legiertem Zink.

- Blechzuschnitt: ca. 300-320 mm
- Kantungen: 3-4 Stück
- Blechdicke: 0,7 mm
- Befestigung direkt in der Stirnseite des massiven Traufgesimses mit entsprechend geeigneten Dübeln und Spenglerdichtschrauben aus nicht rostendem Stahl. Mindestens fünf Befestigungspunkte je Meter.

Die Überdeckung der einzelnen Blechlängen
untereinander hat mindestens 100 mm zu betragen. Die Abkantungslänge des senkrechten Ansichtsschenkels hat mindestens 120 mm zu betragen

Verwahrungsblech herstellen, liefern und einschließlich Zuschnitt-, Anpassarbeiten sowie Verbindungs- und
Befestigungsmaterial in fix und fertiger
Arbeit fachgerecht montieren.
Menge: 37,000 m

**2.3.20 Kopfpunktverwahrung Fassadendämmung Straßen- und Gartenseite Zn 0,7mm**
Verwahrungsblech wie vor beschrieben, jedoch für den Bereich der Straßen- und Gartenfassade mit Wärmedämmungsanschluss
an abgetreppte Traufgesimsvorderseite und
Blechzuschnitt ca. 260-300 mm.
Menge: 38,000 m

**2.3.30 Standrohr VSt DN100 Länge 2000mm**
Regenstandrohr aus Stahl feuerverzinkt, rund, mit Reinigungsöffnung und Reinigungsdeckel,
liefern und
fachgerecht montieren.

- Ausführung mit Reinigungsöffnung
- Nennweite DN 100
- Länge 2000 mm
- Oberfläche Stahl verzinkt VSt

Der Mehraufwand Grund der neuen Fassadendämmung und zusätzlich benötigtes Rohrmaterial zur Herstellung des Anschlusses an die
Grundleitung DN 100, ist in diese Position
miteinzukalkulieren und wird nicht
gesondert vergütet.
Oberer Anschluss an Fallrohre Nenngröße DN 100, einschließlich Anschlussstück für
Grundleitung sowie Standrohrkappe.

Beispielfabrikat:
LORO-X

Angebotenes Fabrikat: '............................................................'

Die Abrechnung erfolgt auf Stück.
Menge: 4,000 Stk

**2.3.40 Fallrohrabzweig Zn DN 100/60**
Fallrohrabzweig aus legiertem Zink DIN EN 988 (Titanzink),
für Regenfallrohr DN 100,
Länge ca. 400 mm,
Winkel 60°,
zur Anbindung der
Balkonentwässerungsleitungen,
liefern und fachgerecht einbauen.
Menge: 6,000 Stk

**2.3.50 Baufurniersperrholzplatte Giebelwandoberseite BFU-3G 25mm**
*** Bedarfsposition ohne GB
Oberseite der aufgehenden, südlichen Giebelwände bestehend aus Vollziegelmauerwerrk, mit Baufurniersperrholzplatten,
Dicke mindestens 25 mm, zur
Ausbildung des Kopfpunktan- und -abschlusses
mit der neuen Fassadendämmung schalen.

Die Länge der Auskragung über die Giebelwandaußenkante beträgt 180 mm.

Die Befestigung erfolgt konstruktiv im Mauerwerk mit entsprechend geeigneten Befestigungsmitteln.

Plattenzuschnitt bis ca. 450 mm.

Dübeldurchmesser mindestens 8 mm,
Zulassung Deutsches Institut für Bautechnik
ETA-Zulassung

Die Holzwerkstoffplatten sind nach der
Montage und vor dem aufbringen der
neuen Blechabdeckung mit geeigneter
Abdeckungsbahn
vor der Witterung
zu schützen!
Menge: 30,000 m

**2.3.60 Giebelwandabdeckung Zn 0,7mm**
*** Bedarfsposition ohne GB
Liefern und Herstellen einer neuen Abdeckung für die aufgehenden, südlichen Giebelwände an Vorderhaus und Quergebäude.
Auf die vorbeschriebene Unterkonstruktion aus Baufurniersperrholzplatten eine
neue Abdeckung bestehend aus
Kantblech aus legiertem Zink und
Einzelhaften aus verzinktem Stahlblech, in fix
und fertiger Arbeit einbauen..

Zinkabdeckung:
- Zuschnitt: bis ca. 480 mm
- Kantungen: 4 Stück
- Materialstärke: 0,7 mm
- Oberfläche: walzblank

Stahlhaften:
- Zuschnitt: ca. 150-200 mm
- Kantungen: 1-2 Stück
- Materialstärke: 1,0 mm
- Oberfläche: verzinkt

Abdeckung herstellen, liefern und einschließlich
Verbindungs- und Befestigungsmaterial
fachgerecht einbauen und montieren.

Die Abrechnung erfolgt auf Längenmaß.
Menge: 30,000 m

**2.3.70 Traufgesimsabdeckung Zn 0,7mm**
*** Bedarfsposition ohne GB
Zweiteilige Abdeckung des Traufgesims zur
Verwahrung des Kopfpunkabschlusses des neuen Wärmedämmverbundsystems, mit Kantblech aus
legiertem Zink
sowie Einzelhaften aus verzinktem Stahl, einschließlich
Verbindungs- und Befestigungsmaterial
liefern
und mit 3° Neigung fachgerecht montieren.

Haften
- aus verzinktem Stahl
- Befestigung konstruktiv im Mauerwerk mit Nageldübelkombination
- Zuschnitt: bis ca. 250 mm
- Kantungen: 3

Abdeckblech
- aus legiertem Zink
- Materialstärke 0,7 mm
- Zuschnitt: ca. 300 mm
- Kantungen: 3

Die Verbindung der Einzellängen erfolgt mit Lötnaht.

Mit einzukalkulieren ist das Liefern und Auftragen einer plastischen Dichtungs- und Klebemasse zwischen Abdeckung und Gesimsoberseite, zwecks Untergrundausgleich und Lagesicherung.

Beispielfabrikat:
Enke Enkolit Blech-Kaltkleber

Angebotenes Fabrikat: '....................................................'

Die Abrechnung erfolgt im Längenmaß.

Die Abrechnung erfolgt auf Längenmaß.
Menge: 40,000 m

**2.3.80 Schutzanstrich Bestandsdachrinnen Zn**
Schutzanstrich der Bestandsdachrinnen zur Erhöhung der Lebensdauer.

Vorhandene, sechsteilige Vorhangrinnen aus
Titanzink gemäß Hersteller-Verarbeitungsvorschrift
mit Schleifvlies und klarem Wasser reinigen und
Schleifstaub restlos entfernen.
Anschließend Grund- und
Schlussbeschichtung auf den gereinigten
Zinkuntergrund mit lösemittelhaltigem, hochviskos eingestelltem, Einkomponenten-Beschichtungsstoff
nach Herstelleranleitung fachgerecht
unverdünnt aufbringen.

Beschichtungsstoff liefern und in fix und fertiger Arbeit fachgerecht aufbringen,
einschließlich aller erforderlichen Nebenarbeiten.

Die Verarbeitungsvorschriften des
Herstellers sind zu beachten.

Schutzanstrich bestehend aus lösemittelhaltigem Mischpolymerisat.

Verbrauch pro Anstrich: 6 10 m²/l je nach
Saugfähigkeit des Untergrunds.

Angebotenes Fabrikat: '....................................................'
Menge: 75,000 m

**2.3.90 Laubschutzgitter konvex Zn Hängedachrinne sechsteilig**
*** Bedarfsposition ohne GB
Laubschutz als Gitter, konvex, aus Titanzink, für
vorbeschriebene sechsteilige, halbrunde Hängedachrinne,
liefern und fachgerecht montieren.
Menge: 75,000 m

### Bereich 3 REGIE

#### Abschnitt 3.1 Stundenlohnarbeiten

*Hinweis*
Unvorhersehbare, für das Gesamtwerk jedoch erforderliche Arbeiten auf Nachweis, nach ausdrücklicher Anordnung durch die Bauleitung.

Über sämtliche Stundenlohnarbeiten hat der Bieter einen Stundenrapport (inklusive Ort, Datum, ausgeführter Tätigkeit und Personenbezeichnung) zu führen und der Bauleitung unaufgefordert zu übermitteln.

**3.1.10 Facharbeiter**
*** Stundenlohnarbeiten
Stunden eines Facharbeiters, einschließlich aller Zuschläge.
Menge: 5,000 Std

**3.1.20 Helfer**
*** Stundenlohnarbeiten
Stunden eines Helfers, einschließlich aller Zuschläge.
Menge: 5,000 Std
